# Grundschule Klingenmünster - Aufstockung der Turnhalle
Angebotsaufforderung (GAEB DA XML 3.2, DA83)
Projekt: 2021-032GRSKLM
Währung: EUR
Auftraggeber: Ortsgemeinde Klingenmünster
Erstellt mit: SOFTTECH GmbH / GXML Toolbox V3.3 R20230503, AVANTI pro 2025, 11.05.2026

## 11 SCHREINERARBEITEN
Datum: 25.08.2025

### Gewerk 11 SCHREINERARBEITEN

*Hinweis: Allgemeine Hinweise*
Bauvorhaben:
Erweiterung der Grundschule Klingenmünster
Schulstraße 5
76889 Klingenmünster

Bauherr: Ortsgemeinde Klingenmünster
Vertreten durch Frau Flory
Steinstraße 2
76889 Klingenmünster

Erläuterung zum Bauvorhaben

Nutzungs- und Baubeschreibung Erweiterung der Grundschule Klingenmünster

Die betreuende Grundschule Klingenmünster soll entsprechend ihrem Bedarf umgebaut und erweitert werden.
Dafür wird die bestehende Turnhalle in Holzbauweise aufgestockt; im Bestandsgebäude wird es teilweise zu Umnutzungen kommen. Im Bereich des bestehenden Hintereingangs wird ein neuer, rollstuhlgerechter Zugang mit Aufzug gebaut. Die bestehende Fluchttreppe im Außenbreich muss aufgrund der Aufstockung ergänzt bzw. umgebaut werden.
Durch die Erweiterung/ den Umbau erhält die Grundschule die notwendigen Räumlichkeiten für Betreuung und Mittagessen, sowie auch entsprechenden Platz für Elterngespräche, Solzialarbeiter und Erste Hilfe.

Baukonstruktion Bestand:
EG Stahlbeton / Mauerwerk, Stahlbetondecke
1.OG Stahlbeton / Mauerwerk, Stahlbetondecke
2.OG Stahlbeton / Mauerwerk, Stahlbetondecke
Dachkonstruktion Flachdach Stahlbetondecke
Alufenster 3-fach Verglasung

Baukonstruktion Neu:
Aufstockung der Turnhalle als Holzrahmenbau mit tragenden Holzmassivdecken.
Gefälledämmung
Aluminiumfenster 3-fach
Wärmedämmung und Trittschalldämmung in allen Geschossen
Fussbodenheizung
Akustikdecken
Fassadendämmung mit Steinwolle
Fassadenbekleidung mit Lärchenholz und Holzfaserdämmung

Die Baustelle ist über die Schulstraße oder Im Kammeracker erreichbar.

*Hinweis: ZUSÄTZLICH TECHNISCHE VERTRAGSBEDINGUNGEN*
Sämtliche nachfolgende Arbeiten sollten nach vorheriger
Inaugenscheinnahme des Baugrundstückes angeboten
werden!

An- und Abfahrtskosten sind mit dem EP abgegolten.

BESONDERER TEIL  -  Tischlerarbeiten

2.1  Geltungsbereich und Ausführungsgrundlage

Der sachliche Geltungsbereich ergibt sich ebenso wie die technische Ausführung aus ATV/DIN 18355 - Tischlerarbeiten und der Norm DIN 18055 - Fenster sowie den folgenden technischen Regeln.

Ergänzend sind folgende ATV zu berücksichtigen:
DIN 18357  -  Beschlagarbeiten
DIN 18361  -  Verglasungsarbeiten
sowie
DIN 18358  -  Rollladenarbeiten/Sonnenschutzanlagen
DIN 18360  -  Metallbauarbeiten, Schlosserarbeiten
DIN 18363  -  Maler- und Lackierarbeiten
DIN 18364  -  Korrosionsschutzarbeiten an Stahl- und Aluminiumbauten

Für die Ausführung der Tischlerarbeiten sind ergänzend zu den DIN-Bestimmungen auch die Richtlinien des Instituts für Fenstertechnik e.V. in Rosenheim sowie die Angaben der RAL- RG 424/1 Holzfenster, Gütesicherung der Gütegemeinschaft Holzfenster e.V., Frankfurt, anzuwenden. Bei Widersprüchen haben diese Richtlinien Vorrang vor den DIN-Vorschriften.

Ergänzend zu den in VOB, Teil C aufgeführten Normen gelten:
VDI 2719  -  Schalldämmung von Fenstern und deren Zusatzeinrichtungen

Dämmstoffe
DIN 68755-1  -  Holzfaserdämmstoffe für das Bauwesen - Teil 1: Dämmstoffe für die Wärmedämmung

Holzwerkstoffe
DIN EN 300  -  Platten aus langen, schlanken ausgerichteten Spänen (OSB)
DIN EN 385  -  Keilzinkverbindungen im Bauholz; Leistungs- und Mindestanforderung an die Herstellung (Diese Norm gilt mit Vorrang gegenüber DIN 68140, wenn die Holzbauteile bauseitig beschichtet werden sollen)
DIN EN 636  -  Sperrholz - Anforderungen

Dichtstoffe/Dichtungen
DIN 18540  -  Abdichten von Außenwandfugen
DIN 18545-1  -  Abdichten von Verglasungen mit Dichtstoffen; Anforderungen an Glasfalze

Glas
DIN 18056  -  Fensterwände; Bemessung und Ausführung (für Vertikalkräfte auf Riegel bei zu öffnenden Fenstern)
DIN 18093  -  Feuerschutzabschlüsse; Einbau von Feuerschutztüren in massive Wände aus Mauerwerk oder Beton; Ankerlagen, Ankerformen, Einbau
DIN 18111  -  Türzargen - Stahlzargen
DIN 18232  -  Rauch- und Wärmefreihaltung

Beschläge
DIN EN 179  -  Schlösser und Baubeschläge; Notausgangsverschlüsse mit Drücker oder Stoßplatte
DIN EN 1125  -  Schlösser und Baubeschläge; Panikverschlüsse mit horizontaler Betätigungsstange
DIN EN 1158  -  Schlösser und Baubeschläge; Schließfolgeregler
DIN EN 1935  -  Baubeschläge - Einachsige Tür- und Fensterbänder - Anforderungen und Prüfverfahren
DIN EN 12365-1  -  Baubeschläge - Dichtungen und Dichtungsprofile für Fenster, Türen und andere Abschlüsse sowie vorgehängte Fassaden - Teil 1: Anforderungen und Klassifizierung
DIN 18273  -  Baubeschläge - Türdrückergarnituren für Feuerschutztüren und Rauchschutztüren - Begriffe, Maße, Anforderungen und Prüfungen

Fenster und Türen
DIN EN 1192  -  Türen- Klassifizierung der Festigkeitsanforderungen
DIN EN 1522  -  Fenster, Türen, Abschlüsse; Durchschusshemmung
DIN EN 12051  -  Baubeschläge; Tür- und Fensterriegel
DIN EN 12207  -  Fenster und Türen; Luftdurchlässigkeit
DIN EN 12208  -  Fenster und Türen; Schlagregendichtheit
DIN EN 12210  -  Fenster und Türen; Widerstandsfähigkeit bei Windlast
DIIN 18055
  -  Fenster; Fugendurchlässigkeit, Schlagregendichtheit und mechanische Beanspruchung; Anforderungen und Prüfung
DIN 18095-1  -  Türen; Rauchschutztüren; Begriffe und Anforderungen
DIN 68706-2  -  Innentüren aus Holz und Holzwerkstoffen - Teil 2: Türzargen; Begriffe, Maße, Einbau

Kunststoffe
DIN EN ISO 1163-1  -  Kunststoffe - Weichmacherfreie Polyvinylchlorid (PVC-U)-Formmassen - Teil 1: Bezeichnungssystem und Basis für Spezifikationen
DIN EN ISO 1163-2  -  Kunststoffe - Weichmacherfreie Polyvinylchlorid (PVC-U)-Formmassen - Teil 2: Herstellung von Probekörpern und Bestimmung von Eigenschaften
DIN 16830-2  -  Fensterprofile aus hochschlagzähem Polyvinylchlorid (PVC-HI), weiß; Anforderungen
DIN 16830-3  -  Fensterprofile aus hochschlagzähem Polyvinylchlorid (PVC-HI) - Teil 3: Profile mit beschichteten, farbigen Oberflächen; Anforderungen

Stahl
DIN EN ISO 1461  -  Durch Feuerverzinken auf Stahl aufgebrachte Zinküberzüge (Stückverzinken) - Anforderungen und Prüfungen
DIN EN ISO 1461
Beiblatt 1  -  Durch Feuerverzinken auf Stahl aufgebrachte Zinküberzüge (Stückverzinken) - Anforderungen und Prüfungen

Beschichtungen
DIN EN 927  -  Beschichtungsstoffe und Beschichtungssysteme für Holz im Außenbereich

Für die Befestigung von Fensterwänden ist DIN 18056 entsprechend anzuwenden.

Zur Beurteilung der Oberfläche endbeschichteter Holzfenster dient die "Richtlinie zur visuellen Beurteilung einer endbehandelten Oberfläche bei Holzfenstern" vom Bundesinnungsverband des Glaserhandwerks.

Zu beachtende Technische Regeln:
EGH Holzbau Handbuch

Merkblätter
BGI 606  -  Merkblatt für Verschlüsse für Türen von Notausgängen (zu beziehen bei der gewerblichen Berufsgenossenschaft)
IVD-Merkblatt Nr. 4  -  Abdichtung von Fugen im Hochbau mit Elastomer-Fugenbändern unter Verwendung von ausreagierenden Klebstoffen
IVD-Merkblatt Nr. 9  -  Spritzbare Dichtstoffe in der Anschlussfuge für Fenster und Außentüren
IVD-Merkblatt Nr. 10  -  Glasabdichtung am Holzfenster mit Dichtstoffen
IVD-Merkblatt Nr. 12  -  Die Überstreichbarkeit von bewegungsausgleichenden Dichtstoffen im Hochbau
IVD-Merkblatt Nr. 13  -  Glasabdichtung am Holz-Alu-Fenster mit Dichtstoffen

Güteschutz:
RAL-GZ 424/1  -  Holzfenster - Fertigung + Montage - Gütesicherung
RAL-GZ 424/2  -  Holz-Aluminiumfenster - Fertigung + Montage - Gütesicherung
RAL-RG 426 T I  -  Innentüren aus Holz und Holzwerkstoffen - Teil I: Türblätter aus Holz und Holzwerkstoffen - Gütesicherung
RAL-RG 426 T II  -  Innentüren aus Holz und Holzwerkstoffen - Teil II: Türzargen aus Holz und Holzwerkstoffen - Gütesicherung
RAL-RG 426 T III  -  Innentüren aus Holz und Holzwerkstoffen - Gütesicherung -Teil III: Feucht- und Nassraumtüren
RAL-GZ 716/1  -  Kunststoff-Fenster, Gütesicherung

#### Titel 11.10 FENSTERBÄNKE

**11.10.0010 Innen-Holzfensterbank aus Multiplexplatte 150mm**
Liefern und montieren von Innen-Holzfensterbank
aus Multiplexplatte Buche, beidseitig Resopal beschichtet.

Befestigung auf Brüstung Holzrahmenbau

Farbe  : RAL 0607005 o.ä., nach Angabe AG
Vorderkante : Multiplex natur, geschliffen, lackiert, leicht gefast
Untergrund  :  Holzrahmenbau
Plattendicke  :  21 mm
Tiefe  :  ca. 150mm
Fensterbanklänge ca. 1,15m bis 1,25m

Lage: Obergeschoss
Menge: 7,000 St

**11.10.0020 wie Pos. zuvor, jedoch l= 85cm**
wie Pos. zuvor, jedoch
Fensterbanklänge: ca. 85cm
Menge: 1,000 St

**11.10.0030 wie Pos. zuvor, jedoch l= 65 -76cm**
wie Pos. zuvor, jedoch
Fensterbanklänge: ca. 65cm - 76cm
Menge: 9,000 St

#### Titel 11.20 WC-ANLAGE

*Hinweis: WC- Trennwandanlage HPL*
Liefern und montieren einer WC-Trennwandanlage bestehend aus:

FABRIKAT:

TYP VK13 EF 3 der SCHÄFER Trennwandsysteme GmbH
oder gleichwertig

GRÖSSE/ABMESSUNG:
1 Kabine je eine Tür
Gesamtgröße ca. 1,70/ 2,00m

BAUART:
Wasserfeste HPL-Vollkernplatten in Verbindung mit Aluminiumrahmen als Sandwichelement. Absolut wasserbeständig, fäulnissicher, kratz-, bruch- und stoßfest.

KONSTRUKTION:
36 mm starke, verwindungssteife Sandwichkonstruktion. Innenliegender Aluminiumrahmen aus stabilen Mehrkammerprofilen, Oberfläche naturfarben eloxiert E6/EV1. Der Rahmen bildet den äußeren formschönen Rahmenabschluss des Sandwichelements und sorgt gleichzeitig für die erforderliche Stabilität des Panels. Die senkrechten Kanten der Elemente (Türen und Seitenteile) bestehen aus einem gefälzten, den Türfalz bildenden Aluminiumprofil, bündig in der Wandebene liegend. HPL-Einleimer mit Aluminiumeinlage sowie Kunststoffrahmen und Kunststofffalzprofile sind nicht zugelassen. Beidseitige Deckschicht aus 3 mm starker Vollkernplatte. Die Vollkernplatten sind zur Fixierung in die Aluminiumrahmen eingenutet. Elementfüllung durch Polyurethan-Ausschäumung (Injektionsverfahren), FCKW-H-frei. Füllungen aus Polystyrol, eingelegte Polyurethanplatten und Papierwaben sind nicht zugelassen.
Über der Vorderfront verläuft zur Stabilisierung ein Aluminium-U-Profil 42 x 32 mm. Die Wandanschlüsse erfolgen mittels umgreifenden Aluminium-U-Profile als Toleranzausgleich.
TÜREN:
Die Konstruktion der Türen entspricht der der Vorderfront. Innenliegender, gefälzter Türanschlag, bündig in der Wandebene liegend mit eingezogener Gummilippe zur Geräuschdämpfung. Geräuschdämpfung aus Vorlegeband oder aufgeklebte Puffer sind nicht zugelassen.

BESCHLÄGE:
Selbstschließende Türen durch innenliegendes Steigeband aus Hochleistungspolymer bis 110° maximaler Türöffnungswinkel. Dadurch sind in der Front keine Scharnierrollen sichtbar. Bandkonsole aus massivem Aluminium, einstellbar für Offenhalten oder Schließen der Türen. Fingerklemmschutz an der Bandseite durch zwei ineinander laufende Aluminiumprofile. Fingerklemmschutz aus Gummi ist nicht zugelassen.
Riegelschloss mit Zinkdruckgussriegel und Edelstahlstulp. Schäfer Einhandbeschlag aus Polyamid. Außen feststehender Knopf mit Frei-/Besetzt-Anzeige hinter Plexiglasscheibe und Notentriegelungsöffnung für Sechskant-Stiftschlüssel. Innen gerändelter Drehknopf mit weißem Anzeigepfeil.

FÜßE:
Stufenlos höhenverstellbare Stützfüße mit angeschweißtem Teller und Abdeckrosette komplett aus Edelstahl. Kunststofffüße oder Kunststoffabdeckrosetten sind nicht zugelassen.
STANDARDZUBEHÖR:
Je Kabine 1 Kleiderhaken, 1 Türpuffer, das Material des Zubehörs entspricht dem der Türgriffe.

FARBEN:
Platten und Beschläge gemäß Herstellerfarbkarte. Profile naturfarben eloxiert (E6/EV1).
HÖHE:
Standardhöhe 2.000 mm einschl. 150 mm Bodenfreiheit

angebotenes Fabrikat: _____________________

**11.20.0010 WC Damen/ Herren EG**
wie Pos. zuvor, jedoch in der Größe:

1x Trennwandanlage mit 1 Tür
Gesamtgröße ca. 1,70/ 2,00m
inkl. Aussparung am Randanschluss zu brüstungshoher Vorwand.

sonst nach Skizze
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Menge: 2,000 St

**11.20.0020 Urinalschamwand**
Urinalschamwand 400 x 900 mm, aus dem gleichen Material wie die Kabinenelemente wandhängend (siehe Pos. vorher). Befestigung mittels 2 eloxierter Aluminiumronden, die rückseitig unsichtbar mit der Schamwand verschraubt sind und diese zusätzlich stabilisieren. Aluminiumronden mit Auflagefläche zum Mauerwerk, die zusätzlich mit Klebstoff versehen wird, um die Schamwand optimal zu befestigen.
angebotenes Fabrikat: _______________________
Menge: 1,000 St

#### Titel 11.30 INNENTÜREN

*Hinweis: Grundposition*
Liefern und Montieren einer Innentür mit Stahlzarge,

2-teilige Umfassungszarge aus Metall, grundiert, für
nachträglichen Einbau in Ständerwände bzw. Massivwände
für gefälzte Türblätter liefern und fachgerecht
gem. Herstellervorschrift einbauen
einschl. aller erforderlicher Nebenleistungen
Zarge vorgerichtet für VX Bänder.
Spiegelbreite 45/60

Farbikat: Jeldwen oder gleichwertig

Oberfläche des Türblattes: HPL Beschichtung, Einlage als Röhrenspantürblatt
Einschlag überfälzt, mit umlaufender Falzdichtung, verdecktem 3-seitigen Hellholzanleimer aus Buche an der Längsseite, mit 2 Stück Bohrungen sowie VX-Bänder.

PZ-Einsteckschloss, Türblattkanten eckig

Klimaklasse  :  II
Mechan. Beanspr.  :  S
Farbe  :  HPL Beschichtung, nach Karte / Wahl AG
Türblattdicke  :  ca. 42 mm
Schalldämmwert  :  Schallschutzklasse 1, RwR > =27dB
Gewändeanschluss: Mauerwerk, Trockenbau, Holzrahmenbau

1 Paar Türdrücker, eloxiert
Türdrückergarnitur als Objektbeschlag
Fabrikat: Hoppe Amsterdam oder gleichwertig
Edelstahl matt

Angebotenes Fabrikat: ...........................

Die Montage hat nach Herstellervorschrift sach- und fachgerecht zu erfolgen.

**11.30.0010 Rohbaumaß 1010/2135 mm, einflügl. MW 150-200mm**
Wie Position 11.40.0010, jedoch

Rohbaumaß ab OK FFB:  1010/2135 mm, einflügl.
Maulweite mit Putz : 150-200 mm
Wand  MW oder Trockenbau
Anschlag  : DIN links/rechts, siehe Werkplanung
Einbauort  :  1.OG Sekretariat, Betreuung 01 und 02, Schulleitung, Speiseraum
Menge: 6,000 Stck

**11.30.0020 Zulage höhere Schallschutzklasse**
Zulage zu Positionen zuvor für Ausführung in höhere Schallschutzklasse 2, RwP 37db / RwR 32dB
mit Schallschutzeinlage und Schallex

Rohbaumaß  :  1010/2135 mm, einflügl.
Maulweite mit Putz : 150-200 mm
Anschlag  : DIN links/rechts
Menge: 6,000 St

**11.30.0030 Zulage Ausführung als Rauchschutztüre**
Zulage zu Pos. 11.40.0010 für die
Ausführung als selbstschließende Rauchschutztüre entsprechend  DIN 18095.
Menge: 3,000 St

**11.30.0040 Rohbaumaß 885/1990 mm, einflügl. MW 240-260mm**
Wie Position 11.40.0010, jedoch für

Rohbaumaß ca. 885/ 1990 mm,
Maulweite mit Putz :ca. 240-260 mm
Anschlag  : DIN links/rechts
Einbauort  :  EG Bäder
Menge: 2,000 Stck

**11.30.0050 wie Pos. zuvor, jedoch MW 115mm**
wie Pos. zuvor, jedoch MW 115mm

Einbauort: EG Umkleiden
Menge: 2,000 St

**11.30.0060 Rohbaumaß 1010/2135 mm, einflügl., T30 RS**
Wie Position 11.40.0010, jedoch

einflügl., als T30 RS mit Brandschutzeinlage

Rohbaumaß ab FFB:  1010/2135 mm, einflügl.
Maulweite mit Putz : 240-280 mm
Anschlag  : DIN rechts/links
Einbauort  :  1.OG Betreuung 01, EG Flur Umkleide
Menge: 2,000 Stck

**11.30.0070 wie Pos. vorher, jedoch d=150mm, T30 RS**
wie Pos. vorher, jedoch

Rohbaumaß  :  1010/2135 mm, einflügl.
Maulweite mit Putz : 150 mm
Einbauort  1.OG Sekretariat
Menge: 1,000 St

**11.30.0080 Zulage höhere Schallschutzklasse**
Zulage zu Positionen zuvor für Ausführung in höhere Schallschutzklasse 2, RwP 37db / RwR 32dB
mit Schallschutzeinlage und Schallex

Rohbaumaß  :  1010/2135 mm, einflügl.
Maulweite mit Putz : 150-280 mm
Anschlag  : DIN links/rechts
Einbauort  :  OG Betreuung 01, Sekretariat
Menge: 2,000 St

**11.30.0090 wie Pos. vorher, jedoch 1010/2100mm, T30 RS**
wie Pos. 11.40.0060, jedoch

Rohbaumaß  :  1010/2100 mm, einflügl.
Maulweite mit Putz : 300 mm
Einbauort  1.OG Putzmittel Bestand, Saal 04
Menge: 2,000 St

**11.30.0100 Zulage für Glasauschnitt**
Zulage zu Pos. 11.30.0010 für Ausführung

mit Glasausschnitt 170/50cm - VSG Glas

Einbauort: Betreuung 02
Menge: 1,000 Stck

**11.30.0110 Rohbaumaß 1010/2135 mm, einflügl. DSS**
Wie Position 11.40.0010, jedoch

Rohbaumaß  :  1010/2135 mm, einflügl.
als Dicht- und Selbstschließende Tür mit dreiseitig umlaufender dauerelastischer Dichtung und Obertürschließer
Maulweite mit Putz : ca. 380 mm
Anschlag  : DIN links/rechts
Einbauort  : 1.OG Küche
Menge: 1,000 Stck

**11.30.0120 Rohbaumaß 1010/2135 mm, DSS einflüglig**
Wie Position 11.40.0010, jedoch

Rohbaumaß  :  1010/2135 mm, einflügl.
als Dicht- und Selbstschließende Tür mit dreiseitig umlaufender dauerelastischer Dichtung und Obertürschließer
Maulweite mit Putz : ca. 155 mm
Anschlag  : DIN links/rechts
Einbauort  : 1.OG Beh. WC, Putzmittel 02
Menge: 2,000 St

**11.30.0130 Rohbaumaß 1000/2100 mm, einflügl. DSS**
Wie Position zuvor, jedoch

Rohbaumaß  :  1000/2100 mm, einflügl.
als Dicht- und Selbstschließende Tür mit dreiseitig umlaufender dauerelastischer Dichtung und Obertürschließer
Maulweite mit Putz : ca. 290 mm
Anschlag  : DIN links/rechts
Einbauort  : EG Bestandsgebäude Lehrerzimmer, Lehrmittel
Menge: 2,000 St

**11.30.0140 Wie Position zuvor, jedoch MW d=290mm**
Wie Position zuvor, jedoch

Rohbaumaß  :  1000/2100 mm, einflügl.
als Dicht- und Selbstschließende Tür mit dreiseitig umlaufender dauerelastischer Dichtung und Obertürschließer
Maulweite mit Putz : ca. 290 mm
Anschlag  : DIN links/rechts
Einbauort  : EG Lehrerzimmer
Menge: 2,000 St

**11.30.0150 Wie Pos. zuvor, jedoch, 900/2010mm, DSS**
Wie Position 11.40.0010, jedoch

Rohbaumaß  :  900/2010 mm, einflügl.
als Dicht- und Selbstschließende Tür mit dreiseitig umlaufender dauerelastischer Dichtung und Obertürschließer
Maulweite mit Putz : ca. 120 mm
Anschlag  : DIN links/rechts
Einbauort  : EG, Abstellraum
Menge: 1,000 St

**11.30.0160 Zulage für Obentürschließer, Offenhaltung**
Zulage zu Pos. vorher für
die Ausführung mit Obentürschließer und  Offenhaltung
Richtqualität: GEZE oder ähnlich

angebotenes Fabrikat: __________________
Menge: 2,000 St

**11.30.0170 Zulage Panikbeschlag**
Menge: 10,000 St

**11.30.0180 Ausbau und entsorgen Bestandsinnentüren**
Ausbauen und entsorgen der Bestandstüren
2 Stk. zu Pos. 11.40.0090
2 Stk. zu Pos. 11.40.0130
1 Stk. zu Pos. 11.40.0140
Menge: 1,000 psch

#### Titel 11.40 EINBAUTEN

**11.40.0010 Sitzbank Turnhalle**
Herstellen, liefern und Aufbauen einer Sitzbank/ Heizkörperverkleidung aus Mulitplex für die Turnhalle EG.

Material: Multiplex Buche
Maße: Tiefe Sitzbank ca. 450 mm (Vorderkante bis Fenster)
  Höhe: 450 mm
  Breite: 2 Bänke ca. 2,40m, 2 Bänke ca. 2,26m

Sitzbank bestehend aus:
- Multiplex Buche 21mm, gefast, als Sitzfläche
  inkl. Aussparung und eingebautem Lüftungsgitter (Größe 200x2000mm); Farbe Lüftungsgitter nach Angabe AG
Oberfläche geschliffen und geölt
- Holzrahmen Unterkonstruktion  50/50mm
- Vorderseite Deckblende Mulitplex beidseitig beschichtet, 18mm
  Farbe nach Angabe AG. (türkis, petrol o.ä.)
- Lüftungsgitter im Sockelbereich, Höhe ca. 120mm, nicht sichtbar befestigt

inklusive Herstellen einer Schattennut unter der Sitzfläche, inkl. aller notwendigen Befestigungsmittel
inkl. Aussparungen und Zuschnitte für den Einbau in die Fensternischen.

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(schematische Darstellung Optik)

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(schematische Darstellung Unterkonstruktion)

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Menge: 4,000 St

**11.40.0020 Zulage pigmentiertes Öl**
Zulage zu Pos. zuvor
Sitzbank Oberfläche streichen mit  weiß pigmentiertes Öl
Menge: 1,000 St

**11.40.0030 Anprallleisten**
Anprallleisten aus Multiplex herstellen, liefern und nach Angabe
AG einbauen.

Material: Mulitplex 21mm, weiß beschichtet
Höhe: 200mm

Einbauort: na.A. AG
Menge: 20,000 lfm

#### Titel 11.50 Rapportarbeiten

*Hinweis: Stundenlohnarbeiten*
Für evtl. anfallende Stundenlohnarbeiten werden
berechnet, einschl. aller Lohnnebenkosten, Zuschlägen
und Fahrtkosten, sowie Fahrzeit.
Die Nachweise sind spätestens 3 TAGE nach Arbeitsausführung mit genauen Angaben der ausgeführten und
namentlich benanntem Monteur zur Unterschrift vorzulegen.

**11.50.0010 Stundenlohn Facharbeiter**
Menge: 16,000 Std

**11.50.0020 Stundenlohn Hilfsarbeiter**
Menge: 16,000 Std
